# Impermeabilització de la cornisa o ràfec amb làmina impermeabilitzant flexible tipus EVAC

- Propietat de l'arxiu: CYPE INGENIEROS, S.A.
- Format: FIEBDC-3/2002
- Divisa: EUR
- Costos indirectes: 3.00 %
- IVA: 21.00 %

**NIF022** m² Impermeabilització de la cornisa o ràfec amb làmina impermeabilitzant flexible tipus EVAC, Dry80 30 "REVESTECH", composta d'un doble full de poliolefina termoplàstica amb acetat de vinil etilè, amb ambdues cares revestides de fibres de polièster no teixides, de 0,8 mm d'espessor i 625 g/m², tipus monocapa, totalment adherida al suport amb adhesiu cimentós millorat, deformable i tixòtrop, C2 TE S1, preparada per a rebre directament sobre ella la capa de protecció. Inclús banda de terminació per a la resolució de trobades amb paraments verticals.
Impermeabilització de la cornisa o ràfec amb làmina impermeabilitzant flexible tipus EVAC, Dry80 30 "REVESTECH", composta d'un doble full de poliolefina termoplàstica amb acetat de vinil etilè, amb ambdues cares revestides de fibres de polièster no teixides, de 0,8 mm d'espessor i 625 g/m², tipus monocapa, totalment adherida al suport amb adhesiu cimentós millorat, deformable i tixòtrop, C2 TE S1, preparada per a rebre directament sobre ella la capa de protecció. Inclús banda de terminació per a la resolució de trobades amb paraments verticals.
Inclou: Neteja i preparació de la superfície. Aplicació de l'adhesiu cimentós. Col·locació de la impermeabilització.
Criteri d'amidament de projecte: Superfície mesurada en projecció horitzontal, segons documentació gràfica de Projecte, des de les cares interiors dels ampits o plastrons perimetrals que la limiten.
Criteri de mesura d'obra: Es mesurarà, en projecció horitzontal, la superfície realment executada segons especificacions de Projecte, des de les cares interiors dels ampits o plastrons perimetrals que la limiten.

| Codi | Ut | Descripció | Rendiment | Preu | Import |
|---|---|---|---|---|---|
| mt09mcm060a | kg | Adhesiu cimentós millorat, C2 TE S1, segons UNE-EN 12004, deformable, amb lliscament reduït i temps obert ampliat, color gris, a base de ciment, àrids de granulometria fina, resines sintètiques i additius especials, amb propietats tixòtropes i de enduriment sense retracció. (material) | 2.000 | 0.89 | 1.78 |
| mt15rev010F | m² | Làmina impermeabilitzant flexible tipus EVAC, Dry80 30 "REVESTECH", composta d'un doble full de poliolefina termoplàstica amb acetat de vinil etilè, amb ambdues cares revestides de fibres de polièster no teixides, de 0,8 mm d'espessor i 625 g/m², subministrada en rotllos de 1,5 m d'amplada i 30 m de longitud, segons UNE-EN 13956. (material) | 1.050 | 12.90 | 13.55 |
| mt15rev040hd | m | Banda de reforç per a làmina impermeabilitzant flexible tipus EVAC, Dry80 Banda 50 "REVESTECH", de 480 mm d'amplada, composta d'un doble full de poliolefina termoplàstica amb acetat de vinil etilè, amb ambdues cares revestides de fibres de polièster no teixides, de 0,8 mm d'espessor i 625 g/m². (material) | 1.050 | 7.95 | 8.35 |
| mo029 | h | Oficial 1ª aplicador de làmines impermeabilitzants. (mà d'obra) | 0.130 | 24.50 | 3.19 |
| mo067 | h | Ajudant aplicador de làmines impermeabilitzants. (mà d'obra) | 0.130 | 21.75 | 2.83 |
| % | % | Costos directes complementaris | 2 % | 29.70 | 0.59 |
|  |  | Costos directes |  |  | 30.29 |
