# Reparació d'impermeabilització de piscines. Sistema Dry120 Pool "REVESTECH"

- Propietat de l'arxiu: CYPE Ingenieros S.A.
- Format: FIEBDC-3/2016
- Programa: Generador de preus de la construcció. CYPE Ingenieros, S.A.
- Data: 21/12/2022
- Divisa: EUR
- Costos indirectes: 3 %
- IVA: 21 %

## U Urbanització interior de la parcel·la

### UP Piscines

#### UPY Reparacions

**UPY100** m² Reparació d'impermeabilització de piscines. Sistema Dry120 Pool "REVESTECH".
Reparació d'impermeabilització de piscines. Sistema Dry120 Pool "REVESTECH", format per làmina impermeabilitzant flexible tipus EVAC, Dry120 30 "REVESTECH", composta d'un doble full de poliolefina termoplàstica amb acetat de vinil etilè, amb ambdues cares revestides de fibres de polièster no teixides, de 1,25 mm d'espessor i 525 g/m², subministrada en rotllos de 1,5 m d'amplada i 30 m de longitud, fixada al suport amb adhesiu cimentós millorat, deformable i tixòtrop, C2 TE S1 estès amb plana dentada. Inclús complements de reforç en tractament de punts singulars mitjançant l'ús de peces especials "REVESTECH" per a la resolució d'angles interns Dry50 Cornerin, resolució d'unions amb banda Dry50 Banda 13x30, resolució de trobades amb paraments amb banda perimetral Corner Band, segellament de junts i trobades amb paraments amb Primerpool i segellat de junts amb Seal Plus.
Criteri de valoració econòmica: El preu no inclou el revestiment.
Inclou: Neteja i preparació de la superfície suport. Col·locació de la impermeabilització. Resolució dels punts singulars. Segellat de junts.
Criteri d'amidament de projecte: Superfície mesurada en projecció horitzontal, segons documentació gràfica de Projecte, des de les cares interiors dels ampits o plastrons perimetrals que la limiten.
Criteri de mesura d'obra: Es mesurarà, en projecció horitzontal, la superfície realment executada segons especificacions de Projecte, des de les cares interiors dels ampits o plastrons perimetrals que la limiten.

| Codi | Ut | Descripció | Rendiment | Preu | Import |
|---|---|---|---|---|---|
| mt09mcm060a | kg | Adhesiu cimentós millorat, C2 TE S1, segons UNE-EN 12004, deformable, amb lliscament reduït i temps obert ampliat, color gris, a base de ciment, àrids de granulometria fina, resines sintètiques i additius especials, amb propietats tixòtropes i de enduriment sense retracció. (material) | 0.6 | 1.06 | 0.636 |
| mt15rev012a | m² | Làmina impermeabilitzant flexible tipus EVAC, Dry120 30 "REVESTECH", composta d'un doble full de poliolefina termoplàstica amb acetat de vinil etilè, amb ambdues cares revestides de fibres de polièster no teixides, de 1,25 mm d'espessor i 525 g/m², subministrada en rotllos de 1,5 m d'amplada i 30 m de longitud, segons UNE-EN 13956. (material) | 1.1 | 15.67 | 17.237 |
| mt15rev170c | kg | Adhesiu a base de poliuretà, Seal Plus "REVESTECH", color marró, per la closa de juntes. (material) | 0.04 | 17.29 | 0.692 |
| mt15rev175c | kg | Emprimació a base de poliuretà en dispersió aquosa, Primerpool "REVESTECH", per la closa de juntes i trobades amb paraments. (material) | 0.045 | 6.36 | 0.286 |
| mt15rev058l | m | Banda de reforç per a làmina impermeabilitzant flexible tipus EVAC, Dry50 Banda 13x30 "REVESTECH", de 127 mm d'amplada, composta d'un doble full de poliolefina termoplàstica amb acetat de vinil etilè, amb ambdues cares revestides de fibres de polièster no teixides, de 0,52 mm d'espessor i 335 g/m². (material) | 0.25 | 3.13 | 0.783 |
| mt15rev045c | m | Banda de reforç de trobades a 90° entre paraments per a làmina impermeabilitzant flexible tipus EVAC, Corner Band "REVESTECH", de 127 mm d'amplada, composta d'un doble full de poliolefina termoplàstica amb acetat de vinil etilè, amb ambdues cares revestides de fibres de polièster no teixides, de 0,8 mm d'espessor i 625 g/m², subministrada en rotllos de 30 m de longitud. (material) | 0.1 | 4.84 | 0.484 |
| mt15rev065b | U | Complement per a reforç de punts singulars en tractaments impermeabilitzants mitjançant peces per a la resolució d'angles interns, Dry50 Cornerin "REVESTECH". (material) | 0.02 | 7.33 | 0.147 |
| mo041 | h | Oficial 1ª construcció d'obra civil. (mà d'obra) | 0.209 | 27.5 | 5.748 |
| mo087 | h | Ajudant construcció d'obra civil. (mà d'obra) | 0.209 | 24.46 | 5.112 |
| % | % | Costos directes complementaris | 2 % | 31.125 | 0.623 |
|  |  | Costos directes |  |  | 31.748 |

Residus:
- col·locació: mt09mcm060a; factor de residu 0.068961
- col·locació: mt15rev012a; factor de residu 0.035
- col·locació: mt15rev170c Adhesiu a base de poliuretà, Seal Plus "REVESTECH", color marró, per la closa de juntes; factor de residu 0.03
- col·locació: mt15rev175c; factor de residu 0.03
- col·locació: mt15rev058l; factor de residu 0.0690233
- col·locació: mt15rev045c; factor de residu 0.068338

## Recursos

**mt09mcm060a** kg Adhesiu cimentós millorat
Dades tècniques: Cost energètic 4.091 MJ; Emissió de CO2 0.394 kg; Codi LER 17 09 04; Massa de l'element 1 kg; Volum 0.000667 m3
Residus:
- embalatge: re170203 Plàstic. (component de residu); rendiment 0.003 kg; Codi LER 17 02 03; Massa de l'element 1 kg; Volum 0.001667 m3

**mt15rev012a** m² Làmina impermeabilitzant flexible tipus EVAC
Dades tècniques: Cost energètic 57.644 MJ; Emissió de CO2 2.862 kg; Codi LER 17 02 03; Massa de l'element 0.525 kg; Volum 0.000875 m3
Residus:
- embalatge: re170203 Plàstic; rendiment 0.07 kg

**mt15rev170c** kg Adhesiu a base de poliuretà, Seal Plus "REVESTECH", color marró, per la closa de juntes
Dades tècniques: Cost energètic 144.209 MJ; Emissió de CO2 7.002 kg; Codi LER 17 09 04; Massa de l'element 1 kg; Volum 0.000667 m3
Residus:
- embalatge: re150104 Envasos metàl·lics. (component de residu); rendiment 0.003 kg; Codi LER 15 01 04; Massa de l'element 1 kg; Volum 0.001667 m3

**mt15rev175c** kg Emprimació a base de poliuretà en dispersió aquosa
Dades tècniques: Cost energètic 144.471 MJ; Emissió de CO2 7.014 kg; Codi LER 17 09 04; Massa de l'element 1 kg; Volum 0.000667 m3
Residus:
- embalatge: re170203 Plàstic; rendiment 0.003 kg

**mt15rev058l** m Banda de reforç per a làmina impermeabilitzant flexible tipus EVAC
Dades tècniques: Cost energètic 4.316 MJ; Emissió de CO2 0.214 kg; Codi LER 17 02 03; Massa de l'element 0.043 kg; Volum 0.000072 m3
Residus:
- embalatge: re170203 Plàstic; rendiment 0.002 kg

**mt15rev045c** m Banda de reforç de trobades a 90° entre paraments per a làmina impermeabilitzant flexible tipus EVAC
Dades tècniques: Cost energètic 7.067 MJ; Emissió de CO2 0.351 kg; Codi LER 17 02 03; Massa de l'element 0.071 kg; Volum 0.000118 m3
Residus:
- embalatge: re170203 Plàstic; rendiment 0.002 kg
