# Gàrgola d'alumini lacat en color, de 50x50 mm de secció, rebuda amb massilla de silicona neutra

- Propietat de l'arxiu: CYPE INGENIEROS, S.A.
- Format: FIEBDC-3/2002
- Divisa: EUR
- Costos indirectes: 3.00 %
- IVA: 21.00 %

## H Acabaments i ajudes

### HR Acabaments

#### HRG Gàrgoles

**HRG010** Ut Gàrgola d'alumini lacat en color, de 50x50 mm de secció, rebuda amb massilla de silicona neutra.
Formació de gàrgola d'alumini lacat en color, de 50x50 mm de secció, rebuda amb massilla de silicona neutra. Inclús anivellació i acabat de la impermeabilització en cas necessari.
Inclou: Replanteig de les peces. Col·locació, aplomat, anivellació i alineació. Segellat de juntes i neteja.
Criteri d'amidament de projecte: Nombre d'unitats previstes, segons documentació gràfica de Projecte.
Criteri de mesura d'obra: Es mesurarà el nombre d'unitats realment executades segons especificacions de Projecte.

| Codi | Ut | Descripció | Rendiment | Preu | Import |
|---|---|---|---|---|---|
| mt15sja100 | Ut | Cartutx de massilla de silicona neutra. (material) | 0.100 | 3.13 | 0.31 |
| mt20gal010b | Ut | Gàrgola d'alumini lacat en color, de 50x50 mm de secció, realitzada a partir de perfil quadrat d'alumini i acabada amb tall formant angle de 45°. (material) | 1.000 | 2.60 | 2.60 |
| mo020 | h | Oficial 1ª construcció. (mà d'obra) | 0.060 | 23.30 | 1.40 |
| mo113 | h | Peó ordinari construcció. (mà d'obra) | 0.060 | 19.47 | 1.17 |
| % | % | Costos directes complementaris | 2 % | 5.48 | 0.11 |
|  |  | Costos directes |  |  | 5.59 |
