# Sistema multifunció Acu200 "REVESTECH"

- Propietat de l'arxiu: CYPE INGENIEROS, S.A.
- Format: FIEBDC-3/2002
- Divisa: EUR
- Costos indirectes: 3.00 %
- IVA: 21.00 %

## N Aïllaments e impermeabilitzacions

### NA Aïllaments tèrmics

#### NAN Sòls ceràmics i de pedra natural

**NAN020** m² Sistema multifunció Acu200 "REVESTECH", per a desolidarització, aïllament acústic a soroll d'impacte i compensació de la pressió del vapor d'aigua del suport, sobre el qual es col·loca directament, mitjançant el sistema de capa fina, un paviment ceràmic o de pedra natural, interior o exterior (no inclòs en aquest preu).
Subministrament i col·locació de sistema multifunció Acu200 "REVESTECH", format per geomembrana, Acu Dry200 "REVESTECH", de 2,2 mm d'espessor i 1,1 kg/m² de pes, subministrada en rotllos, formada per 4 capes diferents, que compleixen la funció de desolidarització, impermeabilització, aïllament acústic a soroll d'impacte i compensació de la pressió del vapor d'aigua del suport, permetent la col·locació directa sobre ella del paviment, mitjançant el sistema de capa fina, tant a l'interior com a l'exterior, preparat per rebre directament el paviment ceràmic o de pedra natural (no inclòs en aquest preu); fixat al suport amb adhesiu cimentós millorat C2-E estès amb plana dentada. Inclús p/p de preparació de la superfície suport, talls, complements de reforç en tractament de punts singulars mitjançant l'ús de peces especials "REVESTECH" per a la resolució d'angles interns Dry80 Cornerin, angles externs Dry80 Cornerout, trobades amb paraments amb banda perimetral autoadhesiva d'escuma de polietilè Acuband, segellat de junts amb massilla Seal Plus "REVESTECH" i cobriment de les unions amb cinta autoadhesiva Cintex 50.
Inclou: Tall i preparacióda geomembrana. Execució de reforços en punts singulars. Estès de l'adhesiu cimentós sobre la superfície suport. Col·locació de la geomembrana. Resolució d'unions. Segellat de juntes.
Criteri d'amidament de projecte: Superfície mesurada segons documentació gràfica de Projecte.
Criteri de mesura d'obra: Es mesurarà la superfície realment executada segons especificacions de Projecte.

| Codi | Ut | Descripció | Rendiment | Preu | Import |
|---|---|---|---|---|---|
| mt09mcr250a | kg | Adhesiu de ciment millorat, C2 E, amb temps obert ampliat, segons UNE-EN 12004, per a la fixació de geomembranes, compost per ciments especials, àrids seleccionats i resines sintètiques. (material) | 6.000 | 0.70 | 4.20 |
| mt15rev130d | m² | Geomembrana, Acu Dry200 "REVESTECH", de 2,2 mm d'espessor i 1,1 kg/m² de pes, subministrada en rotllos, formada per 4 capes diferents, que compleixen la funció de desolidarització, impermeabilització, aïllament acústic a soroll d'impacte i compensació de la pressió del vapor d'aigua del suport, permetent la col·locació directa sobre ella del paviment, mitjançant el sistema de capa fina, tant a l'interior com a l'exterior. (material) | 1.050 | 15.44 | 16.21 |
| mt15rev055d | Ut | Complement per a reforç de punts singulars en tractaments impermeabilitzants mitjançant peces per a la resolució d'angles interns, Dry80 Cornerin "REVESTECH". (material) | 0.050 | 8.37 | 0.42 |
| mt15rev056d | Ut | Complement per a reforç de punts singulars en tractaments impermeabilitzants mitjançant peces per a la resolució d'angles externs, Dry80 Cornerout "REVESTECH". (material) | 0.050 | 8.99 | 0.45 |
| mt15rev150d | m | Banda perimetral autoadhesiva d'escuma de polietilè, Acuband "REVESTECH", de 48 mm d'amplada, subministrada en rotllos de 25 m de longitud. (material) | 0.100 | 1.55 | 0.16 |
| mt15rev160d | m | Cinta autoadhesiva de geotèxtil, Cintex 50 "REVESTECH", de 5 cm d'amplària, subministrada en rotllos de 50 m de longitud. (material) | 0.100 | 0.80 | 0.08 |
| mt15rev170b | kg | Adhesiu, Seal Plus "REVESTECH", color marró, per la closa de juntes. (material) | 0.050 | 20.70 | 1.04 |
| mo011 | h | Oficial 1ª muntador. (mà d'obra) | 0.179 | 24.08 | 4.31 |
| mo080 | h | Ajudant muntador. (mà d'obra) | 0.179 | 20.68 | 3.70 |
| % | % | Costos directes complementaris | 2 % | 30.57 | 0.61 |
|  |  | Costos directes |  |  | 31.18 |
