# Canaleta de drenatge amb làmina de poliolefines amb unió termosegellada, per a locals humits, sistema DryWalk "REVESTECH"

- Propietat de l'arxiu: CYPE Ingenieros S.A.
- Format: FIEBDC-3/2016
- Programa: Generador de preus de la construcció. CYPE Ingenieros, S.A.
- Data: 02/11/2021
- Divisa: EUR
- Costos indirectes: 3 %
- IVA: 21 %

## N Aïllaments e impermeabilitzacions

### NI Impermeabilitzacions

#### NIH Locals humits

**NIH207** U Canaleta de drenatge amb làmina de poliolefines amb unió termosegellada, per a locals humits, sistema DryWalk "REVESTECH".
Canaleta de drenatge amb làmina de poliolefines amb unió termosegellada, per a locals humits, sistema DryWalk "REVESTECH", de 110 mm d'altura i 3000 mm de longitud, fixada a la superfície suport amb adhesiu cimentós millorat, C2 TE S1, segons UNE-EN 12004, deformable, amb lliscament reduït i temps obert ampliat, color gris. Inclús peces especials i elements de fixació.
Inclou: Neteja i preparació de la superfície suport. Muntatge i fixació.
Criteri d'amidament de projecte: Nombre d'unitats previstes, segons documentació gràfica de Projecte.
Criteri de mesura d'obra: Es mesurarà el nombre d'unitats realment executades segons especificacions de Projecte.
Criteri de valoració econòmica: El preu no inclou la impermeabilització ni el revestiment.

| Codi | Ut | Descripció | Rendiment | Preu | Import |
|---|---|---|---|---|---|
| mt09mcm060a | kg | Adhesiu cimentós millorat, C2 TE S1, segons UNE-EN 12004, deformable, amb lliscament reduït i temps obert ampliat, color gris, a base de ciment, àrids de granulometria fina, resines sintètiques i additius especials, amb propietats tixòtropes i de enduriment sense retracció. (material) | 1.35 | 0.95 | 1.283 |
| mt15rev350e | U | Canaleta de drenatge de ABS amb pendent en el seu interior, DryWalk 110 B-Medio "REVESTECH", de 110 mm d'altura i 1500 mm de longitud, amb suport per a revestiment d'acer inoxidable, làmina impermeabilitzant flexible tipus EVAC Dry50, de 200 mm d'amplada, amb unió termosegellada a els ràfecs de la canaleta de drenatge i kit de fixació. (material) | 1 | 368 | 368.000 |
| mt15rev350f | U | Canaleta de drenatge de ABS amb pendent en el seu interior, DryWalk 110 C-Bajo "REVESTECH", de 110 mm d'altura i 1500 mm de longitud, amb suport per a revestiment d'acer inoxidable, làmina impermeabilitzant flexible tipus EVAC Dry50, de 200 mm d'amplada, amb unió termosegellada a els ràfecs de la canaleta de drenatge i kit de fixació. (material) | 1 | 368 | 368.000 |
| mt15rev352b | U | Peça per a tancament de ABS per a canaleta de drenatge, DryWalk 110 Cierre "REVESTECH", de 110 mm d'altura, amb làmina impermeabilitzant flexible tipus EVAC Dry50, de 200 mm d'amplada, amb unió termosegellada alràfec de la peça per a tancament i kit de fixació. (material) | 1 | 44.5 | 44.500 |
| mt15rev353f | U | Peça terminal de ABS per a canaleta de drenatge, DryWalk 110 Terminal C-Bajo "REVESTECH", de 110 mm d'altura, amb làmina impermeabilitzant flexible tipus EVAC Dry50, de 200 mm d'amplada, amb unió termosegellada alràfec de la peça terminal i kit de fixació. (material) | 1 | 44.5 | 44.500 |
| mo029 | h | Oficial 1ª aplicador de làmines impermeabilitzants. (mà d'obra) | 0.37 | 24.51 | 9.069 |
| mo067 | h | Ajudant aplicador de làmines impermeabilitzants. (mà d'obra) | 0.37 | 21.77 | 8.055 |
| % | % | Costos directes complementaris | 2 % | 843.407 | 16.868 |
|  |  | Costos directes |  |  | 860.275 |

Residus:
- col·locació: mt09mcm060a; factor de residu 0.069666

## Recursos

**mt09mcm060a** kg Adhesiu cimentós millorat
Dades tècniques: Cost energètic 4.046 MJ; Emissió de CO2 0.392 kg; Codi LER 17 09 04; Massa de l'element 1 kg; Volum 0.000667 m3
Residus:
- embalatge: re170203 Plàstic. (component de residu); rendiment 0.003 kg; Codi LER 17 02 03; Massa de l'element 1 kg; Volum 0.001667 m3
