# Gàrgola de ceràmica vitrificada, de 15x25 cm, rebuda amb adhesiu de ciment

- Propietat de l'arxiu: CYPE INGENIEROS, S.A.
- Format: FIEBDC-3/2002
- Divisa: EUR
- Costos indirectes: 3.00 %
- IVA: 21.00 %

## H Acabaments i ajudes

### HR Acabaments

#### HRG Gàrgoles

**HRG010** Ut Gàrgola de ceràmica vitrificada, de 15x25 cm, rebuda amb adhesiu de ciment.
Formació de gàrgola de ceràmica vitrificada, de 15x25 cm, rebuda amb una capa d'adhesiu de ciment flexible. Inclús anivellació i acabat de la impermeabilització en cas necessari.
Inclou: Replanteig de les peces. Col·locació, aplomat, anivellació i alineació. Segellat de juntes i neteja.
Criteri d'amidament de projecte: Nombre d'unitats previstes, segons documentació gràfica de Projecte.
Criteri de mesura d'obra: Es mesurarà el nombre d'unitats realment executades segons especificacions de Projecte.

| Codi | Ut | Descripció | Rendiment | Preu | Import |
|---|---|---|---|---|---|
| mt20wwa040 | kg | Adhesiu de ciment flexible i de gran adherència. (material) | 0.300 | 0.50 | 0.15 |
| mt20gce010c | Ut | Gàrgola de ceràmica vitrificada, de 15x25 cm. (material) | 1.000 | 9.94 | 9.94 |
| mt20wwa035 | Ut | Bot d'emprimació per a massilles (250 cm³). (material) | 0.016 | 5.35 | 0.09 |
| mt20wwa030 | Ut | Bot de massilla de poliuretà impermeable (310 cm³). (material) | 0.032 | 5.25 | 0.17 |
| op00amo010 |  | Mola o radial. | 1.000 | 0.00 | 0.00 |
| mo020 | h | Oficial 1ª construcció. (mà d'obra) | 0.136 | 23.30 | 3.17 |
| mo113 | h | Peó ordinari construcció. (mà d'obra) | 0.136 | 19.47 | 2.65 |
| % | % | Costos directes complementaris | 2 % | 16.17 | 0.32 |
|  |  | Costos directes |  |  | 16.49 |
