# Gàrgola de tub d'acer amb resistència millorada a la corrosió atmosfèrica (corten) S355J0WP

- Propietat de l'arxiu: CYPE INGENIEROS, S.A.
- Format: FIEBDC-3/2002
- Divisa: EUR
- Costos indirectes: 3.00 %
- IVA: 21.00 %

## H Acabaments i ajudes

### HR Acabaments

#### HRG Gàrgoles

**HRG010** Ut Gàrgola de tub d'acer amb resistència millorada a la corrosió atmosfèrica (corten) S355J0WP, segons UNE-EN 10025-5, de 100 mm de diàmetre, 500 mm de longitud i 2 mm de gruix, rebuda amb massilla de silicona neutra.
Formació de gàrgola de tub d'acer amb resistència millorada a la corrosió atmosfèrica (corten) S355J0WP, segons UNE-EN 10025-5, de 100 mm de diàmetre, 500 mm de longitud i 2 mm de gruix, rebuda amb massilla de silicona neutra. Inclús anivellació i acabat de la impermeabilització en cas necessari.
Inclou: Replanteig de les peces. Col·locació, aplomat, anivellació i alineació. Segellat de juntes i neteja.
Criteri d'amidament de projecte: Nombre d'unitats previstes, segons documentació gràfica de Projecte.
Criteri de mesura d'obra: Es mesurarà el nombre d'unitats realment executades segons especificacions de Projecte.

| Codi | Ut | Descripció | Rendiment | Preu | Import |
|---|---|---|---|---|---|
| mt15sja100 | Ut | Cartutx de massilla de silicona neutra. (material) | 0.100 | 3.13 | 0.31 |
| mt20gac010b | Ut | Gàrgola de tub d'acer amb resistència millorada a la corrosió atmosfèrica (corten) S355J0WP, segons UNE-EN 10025-5, de 100 mm de diàmetre, 500 mm de longitud i 2 mm de gruix. (material) | 1.000 | 157.50 | 157.50 |
| mo020 | h | Oficial 1ª construcció. (mà d'obra) | 0.082 | 23.30 | 1.91 |
| mo113 | h | Peó ordinari construcció. (mà d'obra) | 0.082 | 19.47 | 1.60 |
| % | % | Costos directes complementaris | 2 % | 161.32 | 3.23 |
|  |  | Costos directes |  |  | 164.55 |
