# Desguàs horitzontal d'acer inoxidable AISI 304, format per placa en L de 100x100 mm, i tub de sortida de 45 mm de diàmetre i 250 mm de longitud, rebuda amb adhesiu de ciment

- Propietat de l'arxiu: CYPE INGENIEROS, S.A.
- Format: FIEBDC-3/2002
- Divisa: EUR
- Costos indirectes: 3.00 %
- IVA: 21.00 %

## H Acabaments i ajudes

### HR Acabaments

#### HRG Gàrgoles

**HRG010** Ut Desguàs horitzontal d'acer inoxidable AISI 304, format per placa en L de 100x100 mm, i tub de sortida de 45 mm de diàmetre i 250 mm de longitud, rebuda amb adhesiu de ciment.
Formació de desguàs horitzontal d'acer inoxidable AISI 304, format per placa en L de 100x100 mm, i tub de sortida de 45 mm de diàmetre i 250 mm de longitud, rebuda amb una capa d'adhesiu de ciment flexible. Inclús anivellació i acabat de la impermeabilització en cas necessari.
Inclou: Replanteig de les peces. Col·locació, aplomat, anivellació i alineació. Segellat de juntes i neteja.
Criteri d'amidament de projecte: Nombre d'unitats previstes, segons documentació gràfica de Projecte.
Criteri de mesura d'obra: Es mesurarà el nombre d'unitats realment executades segons especificacions de Projecte.

| Codi | Ut | Descripció | Rendiment | Preu | Import |
|---|---|---|---|---|---|
| mt20wwa040 | kg | Adhesiu de ciment flexible i de gran adherència. (material) | 0.300 | 0.50 | 0.15 |
| mt15res080a | Ut | Desguàs horitzontal d'acer inoxidable AISI 304, format per placa en L de 100x100 mm, i tub de sortida de 45 mm de diàmetre i 250 mm de longitud. (material) | 1.000 | 89.08 | 89.08 |
| op00amo010 |  | Mola o radial. | 1.000 | 0.00 | 0.00 |
| mo020 | h | Oficial 1ª construcció. (mà d'obra) | 0.136 | 23.30 | 3.17 |
| mo113 | h | Peó ordinari construcció. (mà d'obra) | 0.136 | 19.47 | 2.65 |
| % | % | Costos directes complementaris | 2 % | 95.05 | 1.90 |
|  |  | Costos directes |  |  | 96.95 |
