# Drenatge de sòls flotants amb plaques de nòduls de polietilè

- Propietat de l'arxiu: CYPE INGENIEROS, S.A.
- Format: FIEBDC-3/2002
- Divisa: EUR
- Costos indirectes: 3.00 %
- IVA: 21.00 %

## N Aïllaments e impermeabilitzacions

### ND Drenatges

#### NDL Sòls flotants

**NDL010** m² Drenatge de sòls flotants amb plaques de nòduls de polietilè.
Drenatge de sòls flotants amb làmina drenant d'estructura nodular de polietilè d'alta densitat (PEAD/HDPE), Drain "REVESTECH", amb nòduls de 10 mm d'altura, revestida de geotèxtil no teixit de polipropilè en una de les seves cares, fixada a la impermeabilització amb adhesiu cimentós millorat, C2 TE S1, segons UNE-EN 12004, deformable, amb lliscament reduït i temps obert ampliat, color gris, estès amb plana dentada.
Inclou: Neteja i preparació de la superfície suport. Tall i preparació de la placa drenant. Estès de l'adhesiu cimentós sobre la superfície suport. Col·locació de la placa drenant.
Criteri d'amidament de projecte: Superfície mesurada segons documentació gràfica de Projecte.
Criteri de mesura d'obra: Es mesurarà la superfície realment executada segons especificacions de Projecte.

| Codi | Ut | Descripció | Rendiment | Preu | Import |
|---|---|---|---|---|---|
| mt09mcm060a | kg | Adhesiu cimentós millorat, C2 TE S1, segons UNE-EN 12004, deformable, amb lliscament reduït i temps obert ampliat, color gris, a base de ciment, àrids de granulometria fina, resines sintètiques i additius especials, amb propietats tixòtropes i de enduriment sense retracció. (material) | 2.000 | 1.06 | 2.12 |
| mt15rev090d | m² | Làmina drenant d'estructura nodular de polietilè d'alta densitat (PEAD/HDPE), Drain "REVESTECH", amb nòduls de 10 mm d'altura, revestida de geotèxtil no teixit de polipropilè en una de les seves cares, capacitat de drenatge 3,5 l/(s·m) i massa nominal 0,74 kg/m², subministrada en rotllos de 0,96 m d'amplada i 12,5 m de longitud. (material) | 1.000 | 14.79 | 14.79 |
| mo029 | h | Oficial 1ª aplicador de làmines impermeabilitzants. (mà d'obra) | 0.150 | 27.50 | 4.13 |
| mo067 | h | Ajudant aplicador de làmines impermeabilitzants. (mà d'obra) | 0.150 | 24.46 | 3.67 |
| % | % | Costos directes complementaris | 2 % | 24.71 | 0.49 |
|  |  | Costos directes |  |  | 25.20 |
