# Impermeabilització de ampit amb làmina impermeabilitzant flexible tipus EVAC

- Propietat de l'arxiu: CYPE INGENIEROS, S.A.
- Format: FIEBDC-3/2002
- Divisa: EUR
- Costos indirectes: 3.00 %
- IVA: 21.00 %

## N Aïllaments e impermeabilitzacions

### NI Impermeabilitzacions

#### NIF Façanes

**NIF030** m Impermeabilització de ampit amb làmina impermeabilitzant flexible tipus EVAC, Dry50 Banda 13x5 "REVESTECH", de 127 mm d'amplada, composta d'un doble full de poliolefina termoplàstica amb acetat de vinil etilè, amb ambdues cares revestides de fibres de polièster no teixides, de 0,52 mm d'espessor i 335 g/m², tipus monocapa, totalment adherida al suport amb adhesiu cimentós millorat, deformable i tixòtrop, C2 TE S1, preparada per a rebre directament sobre ella el bimbell.
Impermeabilització de ampit amb làmina impermeabilitzant flexible tipus EVAC, Dry50 Banda 13x5 "REVESTECH", de 127 mm d'amplada, composta d'un doble full de poliolefina termoplàstica amb acetat de vinil etilè, amb ambdues cares revestides de fibres de polièster no teixides, de 0,52 mm d'espessor i 335 g/m², tipus monocapa, totalment adherida al suport amb adhesiu cimentós millorat, deformable i tixòtrop, C2 TE S1, preparada per a rebre directament sobre ella el bimbell.
Inclou: Neteja i preparació de la superfície. Aplicació de l'adhesiu cimentós. Col·locació de la impermeabilització.
Criteri d'amidament de projecte: Longitud mesurada segons documentació gràfica de Projecte.
Criteri de mesura d'obra: Es mesurarà la longitud realment executada segons especificacions de Projecte.
Criteri de valoració econòmica: El preu no inclou l'escopidor.

| Codi | Ut | Descripció | Rendiment | Preu | Import |
|---|---|---|---|---|---|
| mt09mcm060a | kg | Adhesiu cimentós millorat, C2 TE S1, segons UNE-EN 12004, deformable, amb lliscament reduït i temps obert ampliat, color gris, a base de ciment, àrids de granulometria fina, resines sintètiques i additius especials, amb propietats tixòtropes i de enduriment sense retracció. (material) | 0.620 | 0.89 | 0.55 |
| mt15rev058m | m | Banda de reforç per a làmina impermeabilitzant flexible tipus EVAC, Dry50 Banda 13x5 "REVESTECH", de 127 mm d'amplada, composta d'un doble full de poliolefina termoplàstica amb acetat de vinil etilè, amb ambdues cares revestides de fibres de polièster no teixides, de 0,52 mm d'espessor i 335 g/m². (material) | 1.050 | 3.19 | 3.35 |
| op00pis010 |  | Pistola d'aire calent per a soldadura de materials termoplàstics. | 1.000 | 0.00 | 0.00 |
| mo029 | h | Oficial 1ª aplicador de làmines impermeabilitzants. (mà d'obra) | 0.168 | 24.50 | 4.12 |
| mo067 | h | Ajudant aplicador de làmines impermeabilitzants. (mà d'obra) | 0.168 | 21.75 | 3.65 |
| % | % | Costos directes complementaris | 2 % | 11.67 | 0.23 |
|  |  | Costos directes |  |  | 11.90 |
