# Segellat de junts de moviment amb banda de reforç, Banda 20 Dry80 "REVESTECH", de 180 mm d'amplada, fixada al suport mitjançant adhesiu Seal Plus

- Propietat de l'arxiu: CYPE INGENIEROS, S.A.
- Format: FIEBDC-3/2002
- Divisa: EUR
- Costos indirectes: 3.00 %
- IVA: 21.00 %

## N Aïllaments e impermeabilitzacions

### NI Impermeabilitzacions

#### NIJ Junts

**NIJ060** m Segellat de junts de moviment amb banda de reforç, Banda 20 Dry80 "REVESTECH", de 180 mm d'amplada, fixada al suport mitjançant adhesiu Seal Plus.
Segellat de junts de moviment amb banda de reforç, Banda 20 Dry80 "REVESTECH", de 180 mm d'amplada, composta d'una doble fulla de poliolefina termoplàstica amb acetat de vinil etilè, amb ambdues cares revestides de fibres de polièster no teixides, de 0,8 mm d'espessor i 600 g/m², fixada al suport mitjançant adhesiu Seal Plus, aplicat amb plana. Inclús p/p de preparació del suport.
Inclou: Preparació del suport. Aplicació de l'adhesiu. Col·locació de la banda.
Criteri d'amidament de projecte: Longitud mesurada segons documentació gràfica de Projecte.
Criteri de mesura d'obra: Es mesurarà la longitud realment executada segons especificacions de Projecte.

| Codi | Ut | Descripció | Rendiment | Preu | Import |
|---|---|---|---|---|---|
| mt15rev170b | kg | Adhesiu, Seal Plus "REVESTECH", color marró, per la closa de juntes. (material) | 0.350 | 15.98 | 5.59 |
| mt15rev140d | m | Banda de reforç, Banda 20 Dry80 "REVESTECH", de 180 mm d'amplada, composta d'una doble fulla de poliolefina termoplàstica amb acetat de vinil etilè, amb ambdues cares revestides de fibres de polièster no teixides, de 0,8 mm d'espessor i 600 g/m², subministrada en rotllos de 30 m de longitud. (material) | 1.100 | 4.08 | 4.49 |
| mo032 | h | Oficial 1ª aplicador de productes impermeabilitzants. (mà d'obra) | 0.258 | 23.78 | 6.14 |
| mo070 | h | Ajudant aplicador de productes impermeabilitzants. (mà d'obra) | 0.258 | 21.14 | 5.45 |
| % | % | Costos directes complementaris | 2 % | 21.67 | 0.43 |
|  |  | Costos directes |  |  | 22.10 |
