# Geomembrana, Acu Dry200 "REVESTECH", de 2,2 mm d'espessor i 1,1 kg/m² de pes, per a drenatge, aeració i desolidarització sota terra ceràmic o de pedra natural (no inclòs en aquest preu)

- Propietat de l'arxiu: CYPE INGENIEROS, S.A.
- Format: FIEBDC-3/2002
- Divisa: EUR
- Costos indirectes: 3.00 %
- IVA: 21.00 %

## N Aïllaments e impermeabilitzacions

### NI Impermeabilitzacions

#### NIN Terres

**NIN010** m² Geomembrana, Acu Dry200 "REVESTECH", de 2,2 mm d'espessor i 1,1 kg/m² de pes, per a drenatge, aeració i desolidarització sota terra ceràmic o de pedra natural (no inclòs en aquest preu).
Geomembrana, Acu Dry200 "REVESTECH", de 2,2 mm d'espessor i 1,1 kg/m² de pes, formada per 4 capes diferents, que compleixen la funció de desolidarització, impermeabilització, aïllament acústic a soroll d'impacte i compensació de la pressió del vapor d'aigua del suport, per a drenatge, aeració i desolidarització sota terra ceràmic o de pedra natural (no inclòs en aquest preu), fixada al suport amb adhesiu cimentós millorat, C2 E, amb temps obert ampliat, estès amb plana dentada. Inclús p/p de preparació de la superfície suport, talls, segellat de juntes amb adhesiu Seal Plus i Banda Dry80 30, i segellat perimetral de juntes per mitjà de banda de reforç, Dry50 Banda13x30.
Inclou: Tall i preparació de la làmina drenant. Estès de l'adhesiu cimentós sobre la superfície suport. Col·locació de la làmina drenant. Segellat de junts.
Criteri d'amidament de projecte: Superfície mesurada segons documentació gràfica de Projecte.
Criteri de mesura d'obra: Es mesurarà la superfície realment executada segons especificacions de Projecte.

| Codi | Ut | Descripció | Rendiment | Preu | Import |
|---|---|---|---|---|---|
| mt09mcr250a | kg | Adhesiu cimentós millorat, C2 E, amb temps obert ampliat, segons UNE-EN 12004, per a la fixació de geomembranes, compost per ciments especials, àrids seleccionats i resines sintètiques. (material) | 2.000 | 0.70 | 1.40 |
| mt15rev130d | m² | Geomembrana, Acu Dry200 "REVESTECH", de 2,2 mm d'espessor i 1,1 kg/m² de pes, formada per 4 capes diferents, que compleixen la funció de desolidarització, impermeabilització, aïllament acústic a soroll d'impacte i compensació de la pressió del vapor d'aigua del suport; proporcionant una reducció del nivell global de pressió de soroll d'impactes de 10 dB, segons UNE-EN ISO 717-2, subministrada en rotllos. (material) | 1.050 | 15.44 | 16.21 |
| mt15rev170b | kg | Adhesiu, Seal Plus "REVESTECH", color marró, per la closa de juntes. (material) | 0.183 | 15.98 | 2.92 |
| mt15rev040g | m | Banda de reforç per a làmina impermeabilitzant flexible tipus EVAC, Banda Dry80 30 "REVESTECH", de 290 mm d'amplada, composta d'una doble fulla de poliolefina termoplàstica amb acetat de vinil etilè, amb ambdues cares revestides de fibres de polièster no teixides, de 0,8 mm d'espessor i 600 g/m². (material) | 0.250 | 5.37 | 1.34 |
| mt15rev058d | m | Banda de reforç per a làmina impermeabilitzant flexible tipus EVAC, Dry50 Banda13x30 "REVESTECH", de 127 mm d'amplada, composta d'una doble fulla de poliolefina termoplàstica amb acetat de vinil etilè, amb ambdues cares revestides de fibres de polièster no teixides, de 0,52 mm d'espessor i 335 g/m². (material) | 0.250 | 2.95 | 0.74 |
| mo029 | h | Oficial 1ª aplicador de làmines impermeabilitzants. (mà d'obra) | 0.084 | 23.78 | 2.00 |
| mo067 | h | Ajudant aplicador de làmines impermeabilitzants. (mà d'obra) | 0.084 | 21.14 | 1.78 |
| % | % | Costos directes complementaris | 2 % | 26.39 | 0.53 |
|  |  | Costos directes |  |  | 26.92 |
