# Base elàstica geodrenant Root 19 "REVESTECH"

- Propietat de l'arxiu: CYPE INGENIEROS, S.A.
- Format: FIEBDC-3/2002
- Divisa: EUR
- Costos indirectes: 3.00 %
- IVA: 21.00 %

## U Urbanització interior de la parcel·la

### UD Pistes esportives

#### UDB Paviments de gespa sintètica

**UDB020** m² Base elàstica geodrenant Root 19 "REVESTECH", composta de geomembrana per a drenatge, Root 19 "REVESTECH", de 7 mm d'espessor, col·locada sobre làmina impermeabilitzant de polietilè, Separador "REVESTECH", disposada directament sobre el terreny de sorra fina compactada.
Instal·lació de base elàstica geodrenante Root 19 "REVESTECH", composta de geomembrana per a drenatge, Root 19 "REVESTECH", de 7 mm d'espessor, formada per dues làmines geotèxtils de filtració i ànima drenant de monofilaments de polipropilè extrudit d'alta resistència, col·locada sobre làmina impermeabilitzant de polietilè, Separador "REVESTECH", amb cavalcaments laterals de 20 cm, disposada directament sobre el terreny de sorra fina compactada (no inclòs en aquest preu), que actua com barrera antihumedad i capa desolidarizante. Fins i tot p/p de solapaments, unions, fixacions, lliuraments al sistema de recollida d'aigües i neteja final.
Inclou: Replanteig. Col·locació de la capa separadora impermeable. Col·locació de la capa de drenatge. Realització de lliuraments al sistema de recollida d'aigües.
Criteri d'amidament de projecte: Superfície mesurada segons documentació gràfica de Projecte.
Criteri de mesura d'obra: Es mesurarà la superfície realment executada segons especificacions de Projecte.

| Codi | Ut | Descripció | Rendiment | Preu | Import |
|---|---|---|---|---|---|
| mt15rev060d | m² | Làmina impermeabilitzant de polietilè, Separador "REVESTECH", amb cavalcaments laterals de 20 cm. (material) | 1.050 | 1.01 | 1.06 |
| mt15rev030h | m² | Geomembrana per a drenatge, Root 19 "REVESTECH", de 7 mm d'espessor, formada per dues làmines geotèxtils de filtració i ànima drenant de monofilaments de polipropilè extrudit d'alta resistència, subministrada en rotllos de 1,9 m d'amplada i 10 m de longitud. (material) | 1.050 | 18.54 | 19.47 |
| mo041 | h | Oficial 1ª construcció d'obra civil. (mà d'obra) | 0.020 | 23.78 | 0.48 |
| mo087 | h | Ajudant construcció d'obra civil. (mà d'obra) | 0.020 | 21.14 | 0.42 |
| % | % | Costos directes complementaris | 2 % | 21.43 | 0.43 |
|  |  | Costos directes |  |  | 21.86 |
