# Drenatge de terres amb làmines drenants

- Propietat de l'arxiu: CYPE Ingenieros S.A.
- Format: FIEBDC-3/2016
- Programa: Generador de preus de la construcció. CYPE Ingenieros, S.A.
- Data: 21/12/2022
- Divisa: EUR
- Costos indirectes: 3 %
- IVA: 21 %

## N Aïllaments e impermeabilitzacions

### ND Drenatges

#### NDN Terres

**NDN010** m² Drenatge de terres amb làmines drenants.
Drenatge de terres amb làmina drenant d'estructura nodular de polietilè d'alta densitat (PEAD/HDPE), Drain "REVESTECH", amb nòduls de 10 mm d'altura, revestida de geotèxtil no teixit de polipropilè en una de les seves cares, fixada a la impermeabilització amb adhesiu cimentós millorat, C2 TE S1, segons UNE-EN 12004, deformable, amb lliscament reduït i temps obert ampliat, color gris, estès amb plana dentada.
Inclou: Tall i preparació de les làmines drenants. Estès de l'adhesiu cimentós sobre la superfície suport. Col·locació de les làmines drenants.
Criteri d'amidament de projecte: Superfície mesurada segons documentació gràfica de Projecte.
Criteri de mesura d'obra: Es mesurarà la superfície realment executada segons especificacions de Projecte.

| Codi | Ut | Descripció | Rendiment | Preu | Import |
|---|---|---|---|---|---|
| mt09mcm060a | kg | Adhesiu cimentós millorat, C2 TE S1, segons UNE-EN 12004, deformable, amb lliscament reduït i temps obert ampliat, color gris, a base de ciment, àrids de granulometria fina, resines sintètiques i additius especials, amb propietats tixòtropes i de enduriment sense retracció. (material) | 2 | 1.06 | 2.120 |
| mt15rev090d | m² | Làmina drenant d'estructura nodular de polietilè d'alta densitat (PEAD/HDPE), Drain "REVESTECH", amb nòduls de 10 mm d'altura, revestida de geotèxtil no teixit de polipropilè en una de les seves cares, capacitat de drenatge 3,5 l/(s·m) i massa nominal 0,74 kg/m², subministrada en rotllos de 0,96 m d'amplada i 12,5 m de longitud. (material) | 1.05 | 14.79 | 15.530 |
| mo029 | h | Oficial 1ª aplicador de làmines impermeabilitzants. (mà d'obra) | 0.125 | 27.5 | 3.438 |
| mo067 | h | Ajudant aplicador de làmines impermeabilitzants. (mà d'obra) | 0.125 | 24.46 | 3.058 |
| % | % | Costos directes complementaris | 2 % | 24.146 | 0.483 |
|  |  | Costos directes |  |  | 24.629 |

Residus:
- col·locació: mt09mcm060a; factor de residu 0.068961
- col·locació: mt15rev090d; factor de residu 0.035

## Recursos

**mt09mcm060a** kg Adhesiu cimentós millorat
Dades tècniques: Cost energètic 4.091 MJ; Emissió de CO2 0.394 kg; Codi LER 17 09 04; Massa de l'element 1 kg; Volum 0.000667 m3
Residus:
- embalatge: re170203 Plàstic. (component de residu); rendiment 0.003 kg; Codi LER 17 02 03; Massa de l'element 1 kg; Volum 0.001667 m3

**mt15rev090d** m² Làmina drenant d'estructura nodular de polietilè d'alta densitat (PEAD/HDPE)
Dades tècniques: Cost energètic 78.473 MJ; Emissió de CO2 3.896 kg; Codi LER 17 02 03; Massa de l'element 0.74 kg; Volum 0.001233 m3
Residus:
- embalatge: re170203 Plàstic; rendiment 0.07 kg
