# Impermeabilització

- Propietat de l'arxiu: CYPE INGENIEROS, S.A.
- Format: FIEBDC-3/2002
- Divisa: EUR
- Costos indirectes: 3.00 %
- IVA: 21.00 %

**NIN100** m² Impermeabilització, drenatge, ventilació i desolidarització sota terra ceràmic o de pedra natural (no inclòs en aquest preu), composta per geomembrana, Acu Dry200 "REVESTECH", de 2,2 mm d'espessor i 1,1 kg/m² de pes, adherida al suport amb adhesiu cimentós millorat, C2 E, amb temps obert ampliat.
Impermeabilització, drenatge, ventilació i desolidarització sota terra ceràmic o de pedra natural (no inclòs en aquest preu), composta per geomembrana, Acu Dry200 "REVESTECH", de 2,2 mm d'espessor i 1,1 kg/m² de pes, formada per 4 capes diferents, que compleixen la funció de desolidarització, impermeabilització, aïllament acústic a soroll d'impacte i compensació de la pressió del vapor d'aigua del suport, adherida al suport amb adhesiu cimentós millorat, C2 E, amb temps obert ampliat. Inclús preparació de la superfície suport, talls, segellat de juntes amb adhesiu Seal Plus i Banda Dry80 30, i segellat perimetral de juntes per mitjà de banda de reforç, Dry50 Banda13x30. Preparada per a la posterior col·locació del paviment.
Inclou: Neteja i preparació de la superfície a la qual ha d'aplicar-se la làmina. Tall i preparació de la làmina. Estès de l'adhesiu cimentós sobre la superfície suport. Col·locació de la làmina. Segellat de junts.
Criteri d'amidament de projecte: Superfície mesurada segons documentació gràfica de Projecte.
Criteri de mesura d'obra: Es mesurarà la superfície realment executada segons especificacions de Projecte.

| Codi | Ut | Descripció | Rendiment | Preu | Import |
|---|---|---|---|---|---|
| mt09mcr250a | kg | Adhesiu cimentós millorat, C2 E, amb temps obert ampliat, segons UNE-EN 12004, per a la fixació de geomembranes, compost per ciments especials, àrids seleccionats i resines sintètiques. (material) | 2.000 | 0.70 | 1.40 |
| mt15rev040g | m | Banda de reforç per a làmina impermeabilitzant flexible tipus EVAC, Banda Dry80 30 "REVESTECH", de 290 mm d'amplada, composta d'una doble fulla de poliolefina termoplàstica amb acetat de vinil etilè, amb ambdues cares revestides de fibres de polièster no teixides, de 0,8 mm d'espessor i 600 g/m². (material) | 0.250 | 5.37 | 1.34 |
| mt15rev130d | m² | Geomembrana, Acu Dry200 "REVESTECH", de 2,2 mm d'espessor i 1,1 kg/m² de pes, formada per 4 capes diferents, que compleixen la funció de desolidarització, impermeabilització, aïllament acústic a soroll d'impacte i compensació de la pressió del vapor d'aigua del suport; proporcionant una reducció del nivell global de pressió de soroll d'impactes de 10 dB, segons UNE-EN ISO 717-2, subministrada en rotllos. (material) | 1.050 | 15.44 | 16.21 |
| mt15rev170b | kg | Adhesiu, Seal Plus "REVESTECH", color marró, per la closa de juntes. (material) | 0.183 | 15.98 | 2.92 |
| mo029 | h | Oficial 1ª aplicador de làmines impermeabilitzants. (mà d'obra) | 0.169 | 23.78 | 4.02 |
| mo067 | h | Ajudant aplicador de làmines impermeabilitzants. (mà d'obra) | 0.169 | 21.14 | 3.57 |
| % | % | Costos directes complementaris | 2 % | 29.46 | 0.59 |
|  |  | Costos directes |  |  | 30.05 |
