# Banda d'unió per a la instal·lació de gespa sintètica

- Propietat de l'arxiu: CYPE Ingenieros S.A.
- Format: FIEBDC-3/2016
- Programa: Generador de preus de la construcció. CYPE Ingenieros, S.A.
- Data: 10/03/2024
- Divisa: EUR
- Costos indirectes: 3 %
- IVA: 21 %

## U Urbanització interior de la parcel·la

### UD Pistes esportives

#### UDB Paviments de gespa sintètica

**UDB030** m Banda d'unió per a la instal·lació de gespa sintètica.
Banda d'unió per a gespa sintètica en instal·lacions esportives, realitzada amb membrana geotèxtil multicapa, impermeable i reforçada, Joint "REVESTECH", composta de poliolefines termoplàstiques, proveïda de fibra per a l'adhesió en una cara, de 0,45 mm d'espessor, subministrada en rotllos de 300 mm d'amplada i 100 m de longitud, disposada sobre base elàstica drenant.
Inclou: Col·locació de la membrana geotèxtil. Aplicació de l'adhesiu. Neteja final.
Criteri d'amidament de projecte: Longitud mesurada segons documentació gràfica de Projecte.
Criteri de mesura d'obra: Es mesurarà la longitud realment executada segons especificacions de Projecte.

| Codi | Ut | Descripció | Rendiment | Preu | Import |
|---|---|---|---|---|---|
| mt15rev070g | m | Banda d'unió per a gespa sintètica en instal·lacions esportives, realitzada amb membrana geotèxtil multicapa, impermeable i reforçada, Joint "REVESTECH", composta de poliolefines termoplàstiques, proveïda de fibra per a l'adhesió en una cara, de 0,45 mm d'espessor, subministrada en rotllos de 300 mm d'amplada i 100 m de longitud. (material) | 1.01 | 1.58 | 1.596 |
| mt47adc110a | kg | Adhesiu especial de poliuretà bicomponent. (material) | 0.25 | 4.67 | 1.168 |
| mo041 | h | Oficial 1ª construcció d'obra civil. (mà d'obra) | 0.027 | 28.42 | 0.767 |
| mo087 | h | Ajudant construcció d'obra civil. (mà d'obra) | 0.027 | 25.28 | 0.683 |
| % | % | Costos directes complementaris | 2 % | 4.214 | 0.084 |
|  |  | Costos directes |  |  | 4.298 |

Residus:
- col·locació: mt15rev070g; factor de residu 0.011
- col·locació: mt47adc110a Adhesiu especial de poliuretà bicomponent; factor de residu 0.038685

## Recursos

**mt15rev070g** m Banda d'unió per a gespa sintètica en instal·lacions esportives
Dades tècniques: Cost energètic 10.560 MJ; Emissió de CO2 0.524 kg; Codi LER 17 02 03; Massa de l'element 0.069 kg; Volum 0.000115 m3
Residus:
- embalatge: re170203 Plàstic. (component de residu); rendiment 0.04 kg; Codi LER 17 02 03; Massa de l'element 1 kg; Volum 0.001667 m3

**mt47adc110a** kg Adhesiu especial de poliuretà bicomponent
Dades tècniques: Cost energètic 144.471 MJ; Emissió de CO2 7.014 kg; Codi LER 17 09 04; Massa de l'element 1 kg; Volum 0.000667 m3
Residus:
- embalatge: re170203 Plàstic; rendiment 0.003 kg
