# Trobada de coberta plana transitable, ventilada amb bonera. Impermeabilització amb làmines de poliolefines

- Propietat de l'arxiu: CYPE Ingenieros S.A.
- Format: FIEBDC-3/2016
- Programa: Generador de preus de la construcció. CYPE Ingenieros, S.A.
- Data: 24/01/2025
- Divisa: EUR
- Costos indirectes: 3 %
- IVA: 21 %

## Q Cobertes

### QB Planes transitables, ventilades

#### QBF Punts singulars

**QBF031** U Trobada de coberta plana transitable, ventilada amb bonera. Impermeabilització amb làmines de poliolefines.
Trobada de coberta plana transitable, ventilada, amb enrajolat fix, tipus convencional amb bonera de sortida vertical, realitzant un rebaix en el suport prop de la bonera, on es rebrà la impermeabilització composta per: kit Ecodry Sumi56 100 V "REVESTECH", format per làmina impermeabilitzant flexible tipus CPE de 750x750 mm composta d'un doble full de poliolefina termoplàstica amb acetat de vinil etilè, amb ambdues cares revestides de fibres de polièster reciclat no teixides, de 0,52 mm d'espessor i 335 g/m², segons UNE-EN 13956 amb unió termosegellada a la bonera sifònica de PVC de sortida vertical de 40 mm de diàmetre, amb reixeta per a encastar de polipropilè de 100x100 mm, làmina impermeabilitzant fixada al suport en tota la seva superfície amb adhesiu a base de poliuretà, Seal Plus.
Inclou: Execució de rebaixi del suport al voltant de la bonera. Neteja i preparació de la superfície. Col·locació de la bonera. Col·locació de la peça de reforç amb adhesiu. Col·locació de la reixeta.
Criteri d'amidament de projecte: Nombre d'unitats previstes, segons documentació gràfica de Projecte.
Criteri de mesura d'obra: Es mesurarà el nombre d'unitats realment executades segons especificacions de Projecte.

| Codi | Ut | Descripció | Rendiment | Preu | Import |
|---|---|---|---|---|---|
| mt15rev170c | kg | Adhesiu a base de poliuretà, Seal Plus "REVESTECH", color marró, per la closa de juntes. (material) | 1 | 19.37 | 19.370 |
| mt15rev520aa | U | Kit Ecodry Sumi56 100 V "REVESTECH", format per làmina impermeabilitzant flexible tipus CPE de 750x750 mm composta d'un doble full de poliolefina termoplàstica amb acetat de vinil etilè, amb ambdues cares revestides de fibres de polièster reciclat no teixides, de 0,52 mm d'espessor i 335 g/m², segons UNE-EN 13956 amb unió termosegellada a la bonera sifònica de PVC de sortida vertical de 40 mm de diàmetre, amb reixeta per a encastar de polipropilè de 100x100 mm, per a impermeabilització i desguàs de cobertes. (material) | 1 | 66.6 | 66.600 |
| mo029 | h | Oficial 1ª aplicador de làmines impermeabilitzants. (mà d'obra) | 0.336 | 29.67 | 9.969 |
| mo067 | h | Ajudant aplicador de làmines impermeabilitzants. (mà d'obra) | 0.336 | 26.39 | 8.867 |
| mo008 | h | Oficial 1ª lampista. (mà d'obra) | 0.564 | 30.63 | 17.275 |
| % | % | Costos directes complementaris | 2 % | 122.081 | 2.442 |
|  |  | Costos directes |  |  | 124.523 |

Residus:
- col·locació: mt15rev170c Adhesiu a base de poliuretà, Seal Plus "REVESTECH", color marró, per la closa de juntes; factor de residu 0.03

## Recursos

**mt15rev170c** kg Adhesiu a base de poliuretà, Seal Plus "REVESTECH", color marró, per la closa de juntes
Dades tècniques: Cost energètic 144.209 MJ; Emissió de CO2 7.002 kg; Codi LER 17 09 04; Massa de l'element 1 kg; Volum 0.000667 m3
Residus:
- embalatge: re150104 Envasos metàl·lics. (component de residu); rendiment 0.003 kg; Codi LER 15 01 04; Massa de l'element 1 kg; Volum 0.001667 m3
