# Impermeabilització de dutxa d'obra amb canaleta de drenatge, sistema Lineal Level "REVESTECH"

- Propietat de l'arxiu: CYPE INGENIEROS, S.A.
- Format: FIEBDC-3/2002
- Divisa: EUR
- Costos indirectes: 3.00 %
- IVA: 21.00 %

## N Aïllaments e impermeabilitzacions

### NI Impermeabilitzacions

#### NIH Locals humits

**NIH106** U Impermeabilització de dutxa d'obra amb canaleta de drenatge, sistema Lineal Level "REVESTECH".
Impermeabilització de paraments verticals i horitzontals de dutxa d'obra amb canaleta de drenatge, sistema Lineal Level "REVESTECH", composta per kit Lineal Level 10x60, de 600x100 mm, format per làmina impermeabilitzant flexible tipus EVAC Dry50, de 1500x2000 mm composta d'un doble full de poliolefina termoplàstica amb acetat de vinil etilè, amb ambdues cares revestides de fibres de polièster no teixides, de 0,52 mm d'espessor i 335 g/m², segons UNE-EN 13956, amb unió termosegellada a la base rectangular, enregistrable i autonetejable, per ocultar sota el paviment, de poliuretà, amb tractament antibacterià i fungicida de 638x138 mm, bonera sifònica, convertible en no sifònica de polipropilè de 60 mm d'altura, de sortida horitzontal i 40 mm de diàmetre, i clau per a registre d'acer inoxidable, i làmina impermeabilitzant flexible tipus EVAC, Dry50 30, composta d'un doble full de poliolefina termoplàstica amb acetat de vinil etilè, amb ambdues cares revestides de fibres de polièster no teixides, de 0,52 mm d'espessor i 335 g/m², fixada al suport amb adhesiu cimentós millorat, deformable i tixòtrop, C2 TE S1. Inclús complements de reforç en tractament de punts singulars mitjançant l'ús de peces especials "REVESTECH" per a la resolució d'angles interns (Dry50 Cornerin), resolució d'unions i segellat de juntes elàstiques (punts de penetració de canonades en el revestiment, trobades entre el parament i la dutxa d'obra, etc.).
Criteri de valoració econòmica: El preu no inclou la formació de pendents ni el revestiment.
Inclou: Tall i preparació de les làmines de poliolefines. Estès de l'adhesiu cimentós. Col·locació de la impermeabilització. Col·locació i fixació del kit. Execució de reforços en punts singulars. Resolució d'unions. Segellat de juntes elàstiques. Col·locació de la reixeta.
Criteri d'amidament de projecte: Nombre d'unitats previstes, segons documentació gràfica de Projecte.
Criteri de mesura d'obra: Es mesurarà el nombre d'unitats realment executades segons especificacions de Projecte.

| Codi | Ut | Descripció | Rendiment | Preu | Import |
|---|---|---|---|---|---|
| mt15rev300aa | U | Kit Lineal Level 10x60 "REVESTECH", de 600x100 mm, format per làmina impermeabilitzant flexible tipus EVAC Dry50, de 1500x2000 mm composta d'un doble full de poliolefina termoplàstica amb acetat de vinil etilè, amb ambdues cares revestides de fibres de polièster no teixides, de 0,52 mm d'espessor i 335 g/m², segons UNE-EN 13956, amb unió termosegellada a la base rectangular, enregistrable i autonetejable, per ocultar sota el paviment, de poliuretà, amb tractament antibacterià i fungicida de 638x138 mm, bonera sifònica, convertible en no sifònica de polipropilè de 60 mm d'altura, de sortida horitzontal i 40 mm de diàmetre, i clau per a registre d'acer inoxidable, per a impermeabilització i desguàs de dutxa d'obra. (material) | 1.000 | 306.30 | 306.30 |
| mt09mcm060a | kg | Adhesiu cimentós millorat, C2 TE S1, segons UNE-EN 12004, deformable, amb lliscament reduït i temps obert ampliat, color gris, a base de ciment, àrids de granulometria fina, resines sintètiques i additius especials, amb propietats tixòtropes i de enduriment sense retracció. (material) | 16.100 | 0.83 | 13.36 |
| mt15rev011F | m² | Làmina impermeabilitzant flexible tipus EVAC, Dry50 30 "REVESTECH", composta d'un doble full de poliolefina termoplàstica amb acetat de vinil etilè, amb ambdues cares revestides de fibres de polièster no teixides, de 0,52 mm d'espessor i 335 g/m², subministrada en rotllos de 1,2 m d'amplada i 30 m de longitud, segons UNE-EN 13956. (material) | 5.000 | 13.51 | 67.55 |
| mt15rev065b | U | Complement per a reforç de punts singulars en tractaments impermeabilitzants mitjançant peces per a la resolució d'angles interns, Dry50 Cornerin "REVESTECH". (material) | 1.000 | 8.21 | 8.21 |
| mo029 | h | Oficial 1ª aplicador de làmines impermeabilitzants. (mà d'obra) | 1.956 | 28.42 | 55.59 |
| mo067 | h | Ajudant aplicador de làmines impermeabilitzants. (mà d'obra) | 1.956 | 25.28 | 49.45 |
| % | % | Costos directes complementaris | 2 % | 500.46 | 10.01 |
|  |  | Costos directes |  |  | 510.47 |
