# Impermeabilització de dutxa d'obra amb canaleta de drenatge, sistema Dry40 "REVESTECH"

- Propietat de l'arxiu: CYPE Ingenieros S.A.
- Format: FIEBDC-3/2016
- Programa: Generador de preus de la construcció. CYPE Ingenieros, S.A.
- Data: 24/01/2025
- Divisa: EUR
- Costos indirectes: 3 %
- IVA: 21 %

## N Aïllaments e impermeabilitzacions

### NI Impermeabilitzacions

#### NIH Locals humits

**NIH104** U Impermeabilització de dutxa d'obra amb canaleta de drenatge, sistema Dry40 "REVESTECH".
Impermeabilització de paraments verticals i horitzontals de dutxa d'obra amb canaleta de drenatge, sistema Dry40 "REVESTECH", composta per, kit Lineal Basic Squares 50, format per làmina impermeabilitzant flexible tipus EVAC Dry40 de 250x250 mm, amb unió termosegellada a la bonera sifònica de PVC de 60 mm d'altura, sortida horitzontal de 40 mm de diàmetre, amb reixeta per a encastar d'acer inoxidable, model Cuadros de 498x57 mm, canaleta de drenatge d'acer inoxidable, de 500x61 mm i làmina impermeabilitzant flexible tipus EVAC Dry40 de 1500x2000 mm composta d'un doble full de poliolefina termoplàstica amb acetat de vinil etilè, amb ambdues cares revestides de fibres de polièster no teixides, de 0,48 mm d'espessor i 290 g/m², segons UNE-EN 13956, i làmina impermeabilitzant flexible tipus CPE, Ecodry50 30, composta d'un doble full de poliolefina termoplàstica amb acetat de vinil etilè, amb ambdues cares revestides de fibres de polièster reciclat no teixides, de 0,52 mm d'espessor i 335 g/m², fixada al suport amb adhesiu cimentós millorat, deformable i tixòtrop, C2 TE S1. Inclús complements de reforç en tractament de punts singulars mitjançant l'ús de peces especials "REVESTECH" per a la resolució d'angles interns (Ecodry Cornerin), resolució d'unions i segellat de juntes elàstiques (punts de penetració de canonades en el revestiment, trobades entre el parament i la dutxa d'obra, etc.), amb adhesiu Seal Plus.
Criteri de valoració econòmica: El preu no inclou la formació de pendents ni el revestiment.
Inclou: Tall i preparació de les làmines de poliolefines. Estès de l'adhesiu cimentós. Col·locació de la impermeabilització. Col·locació i fixació del kit. Execució de reforços en punts singulars. Resolució d'unions. Segellat de juntes elàstiques. Col·locació de la reixeta.
Criteri d'amidament de projecte: Nombre d'unitats previstes, segons documentació gràfica de Projecte.
Criteri de mesura d'obra: Es mesurarà el nombre d'unitats realment executades segons especificacions de Projecte.

| Codi | Ut | Descripció | Rendiment | Preu | Import |
|---|---|---|---|---|---|
| mt09mcm060a | kg | Adhesiu cimentós millorat, C2 TE S1, segons UNE-EN 12004, deformable, amb lliscament reduït i temps obert ampliat, color gris, a base de ciment, àrids de granulometria fina, resines sintètiques i additius especials, amb propietats tixòtropes i de enduriment sense retracció. (material) | 16.125 | 0.83 | 13.384 |
| mt15rev511a | m² | Làmina impermeabilitzant flexible tipus CPE, Ecodry50 30 "REVESTECH", composta d'un doble full de poliolefina termoplàstica amb acetat de vinil etilè, amb ambdues cares revestides de fibres de polièster reciclat no teixides, de 0,52 mm d'espessor i 335 g/m², subministrada en rotllos de 1,2 m d'amplada i 30 m de longitud, segons UNE-EN 13956. (material) | 5 | 13.51 | 67.550 |
| mt15rev142aa | U | Kit Lineal Basic Squares 50 "REVESTECH", format per làmina impermeabilitzant flexible tipus EVAC Dry40 de 250x250 mm, amb unió termosegellada a la bonera sifònica de PVC de 60 mm d'altura, sortida horitzontal de 40 mm de diàmetre, amb reixeta per a encastar d'acer inoxidable, model Cuadros de 498x57 mm, canaleta de drenatge d'acer inoxidable, de 500x61 mm i làmina impermeabilitzant flexible tipus EVAC Dry40 de 1500x2000 mm composta d'un doble full de poliolefina termoplàstica amb acetat de vinil etilè, amb ambdues cares revestides de fibres de polièster no teixides, de 0,48 mm d'espessor i 290 g/m², segons UNE-EN 13956, per a impermeabilització i desguàs de dutxa d'obra. (material) | 1 | 218.44 | 218.440 |
| mt15rev170c | kg | Adhesiu a base de poliuretà, Seal Plus "REVESTECH", color marró, per la closa de juntes. (material) | 0.11 | 19.37 | 2.131 |
| mt15rev555a | U | Complement per a reforç de punts singulars en tractaments impermeabilitzants mitjançant peces per a la resolució d'angles interns, Ecodry Cornerin "REVESTECH". (material) | 1 | 8.21 | 8.210 |
| mo029 | h | Oficial 1ª aplicador de làmines impermeabilitzants. (mà d'obra) | 2.087 | 29.67 | 61.921 |
| mo067 | h | Ajudant aplicador de làmines impermeabilitzants. (mà d'obra) | 2.087 | 26.39 | 55.076 |
| % | % | Costos directes complementaris | 2 % | 426.712 | 8.534 |
|  |  | Costos directes |  |  | 435.246 |

Residus:
- col·locació: mt09mcm060a; factor de residu 0.07
- col·locació: mt15rev142aa; factor de residu 0.0500378
- col·locació: mt15rev170c Adhesiu a base de poliuretà, Seal Plus "REVESTECH", color marró, per la closa de juntes; factor de residu 0.03

## Recursos

**mt09mcm060a** kg Adhesiu cimentós millorat
Dades tècniques: Cost energètic 3.871 MJ; Emissió de CO2 0.344 kg; Codi LER 17 09 04; Massa de l'element 1 kg; Volum 0.000667 m3
Residus:
- embalatge: re170203 Plàstic. (component de residu); rendiment 0.003 kg; Codi LER 17 02 03; Massa de l'element 1 kg; Volum 0.001667 m3

**mt15rev142aa** U Kit Lineal Basic Squares 50 "REVESTECH"
Dades tècniques: Cost energètic 97.364 MJ; Emissió de CO2 4.834 kg; Codi LER 17 02 03; Massa de l'element 1.005 kg; Volum 0.001675 m3

**mt15rev170c** kg Adhesiu a base de poliuretà, Seal Plus "REVESTECH", color marró, per la closa de juntes
Dades tècniques: Cost energètic 144.209 MJ; Emissió de CO2 7.002 kg; Codi LER 17 09 04; Massa de l'element 1 kg; Volum 0.000667 m3
Residus:
- embalatge: re150104 Envasos metàl·lics. (component de residu); rendiment 0.003 kg; Codi LER 15 01 04; Massa de l'element 1 kg; Volum 0.001667 m3
