# Impermeabilització de dutxa d'obra amb canaleta de drenatge, sistema Dry50 "REVESTECH"

- Propietat de l'arxiu: CYPE Ingenieros S.A.
- Format: FIEBDC-3/2016
- Programa: Generador de preus de la construcció. CYPE Ingenieros, S.A.
- Data: 10/03/2024
- Divisa: EUR
- Costos indirectes: 3 %
- IVA: 21 %

## N Aïllaments e impermeabilitzacions

### NI Impermeabilitzacions

#### NIH Locals humits

**NIH105** U Impermeabilització de dutxa d'obra amb canaleta de drenatge, sistema Dry50 "REVESTECH".
Impermeabilització de paraments verticals i horitzontals de dutxa d'obra amb canaleta de drenatge, sistema Dry50 "REVESTECH", composta per, kit Dry50 Lineal Premier 60, format per làmina impermeabilitzant flexible tipus EVAC de 1200x2000 mm composta d'un doble full de poliolefina termoplàstica amb acetat de vinil etilè, amb ambdues cares revestides de fibres de polièster no teixides, de 0,52 mm d'espessor i 335 g/m², segons UNE-EN 13956, amb unió termosegellada a la bonera sifònica de PVC de 82 mm d'altura, sortida horitzontal de 40 mm de diàmetre, amb reixeta per a encastar d'acer inoxidable, model Liso Acero de 591x88 mm i canaleta de drenatge d'acer inoxidable, de 596x93 mm, i làmina impermeabilitzant flexible tipus EVAC, Dry50 30, composta d'un doble full de poliolefina termoplàstica amb acetat de vinil etilè, amb ambdues cares revestides de fibres de polièster no teixides, de 0,52 mm d'espessor i 335 g/m², fixada al suport amb adhesiu cimentós millorat, deformable i tixòtrop, C2 TE S1. Inclús complements de reforç en tractament de punts singulars mitjançant l'ús de peces especials "REVESTECH" per a la resolució d'angles interns (Dry50 Cornerin), resolució d'unions i segellat de juntes elàstiques (punts de penetració de canonades en el revestiment, trobades entre el parament i la dutxa d'obra, etc.).
Criteri de valoració econòmica: El preu no inclou la formació de pendents ni el revestiment.
Inclou: Tall i preparació de les làmines de poliolefines. Estès de l'adhesiu cimentós. Col·locació de la impermeabilització. Col·locació i fixació del kit. Execució de reforços en punts singulars. Resolució d'unions. Segellat de juntes elàstiques. Col·locació de la reixeta.
Criteri d'amidament de projecte: Nombre d'unitats previstes, segons documentació gràfica de Projecte.
Criteri de mesura d'obra: Es mesurarà el nombre d'unitats realment executades segons especificacions de Projecte.

| Codi | Ut | Descripció | Rendiment | Preu | Import |
|---|---|---|---|---|---|
| mt15rev112baa | U | Kit Dry50 Lineal Premier 60 "REVESTECH", format per làmina impermeabilitzant flexible tipus EVAC de 1200x2000 mm composta d'un doble full de poliolefina termoplàstica amb acetat de vinil etilè, amb ambdues cares revestides de fibres de polièster no teixides, de 0,52 mm d'espessor i 335 g/m², segons UNE-EN 13956, amb unió termosegellada a la bonera sifònica de PVC de 82 mm d'altura, sortida horitzontal de 40 mm de diàmetre, amb reixeta per a encastar d'acer inoxidable, model Liso Acero de 591x88 mm i canaleta de drenatge d'acer inoxidable, de 596x93 mm, per a impermeabilització i desguàs de dutxa d'obra. (material) | 1 | 267.12 | 267.120 |
| mt09mcm060a | kg | Adhesiu cimentós millorat, C2 TE S1, segons UNE-EN 12004, deformable, amb lliscament reduït i temps obert ampliat, color gris, a base de ciment, àrids de granulometria fina, resines sintètiques i additius especials, amb propietats tixòtropes i de enduriment sense retracció. (material) | 14.9 | 0.83 | 12.367 |
| mt15rev011F | m² | Làmina impermeabilitzant flexible tipus EVAC, Dry50 30 "REVESTECH", composta d'un doble full de poliolefina termoplàstica amb acetat de vinil etilè, amb ambdues cares revestides de fibres de polièster no teixides, de 0,52 mm d'espessor i 335 g/m², subministrada en rotllos de 1,2 m d'amplada i 30 m de longitud, segons UNE-EN 13956. (material) | 5 | 13.51 | 67.550 |
| mt15rev065b | U | Complement per a reforç de punts singulars en tractaments impermeabilitzants mitjançant peces per a la resolució d'angles interns, Dry50 Cornerin "REVESTECH". (material) | 1 | 8.21 | 8.210 |
| mo029 | h | Oficial 1ª aplicador de làmines impermeabilitzants. (mà d'obra) | 1.826 | 28.42 | 51.895 |
| mo067 | h | Ajudant aplicador de làmines impermeabilitzants. (mà d'obra) | 1.826 | 25.28 | 46.161 |
| % | % | Costos directes complementaris | 2 % | 453.303 | 9.066 |
|  |  | Costos directes |  |  | 462.369 |

Residus:
- col·locació: mt15rev112baa; factor de residu 0.0433557
- col·locació: mt09mcm060a; factor de residu 0.07
- col·locació: mt15rev011F; factor de residu 0.035

## Recursos

**mt15rev112baa** U Kit Dry50 Lineal Premier 60 "REVESTECH"
Dades tècniques: Cost energètic 77.892 MJ; Emissió de CO2 3.867 kg; Codi LER 17 02 03; Massa de l'element 0.804 kg; Volum 0.00134 m3

**mt09mcm060a** kg Adhesiu cimentós millorat
Dades tècniques: Cost energètic 3.871 MJ; Emissió de CO2 0.344 kg; Codi LER 17 09 04; Massa de l'element 1 kg; Volum 0.000667 m3
Residus:
- embalatge: re170203 Plàstic. (component de residu); rendiment 0.003 kg; Codi LER 17 02 03; Massa de l'element 1 kg; Volum 0.001667 m3

**mt15rev011F** m² Làmina impermeabilitzant flexible tipus EVAC
Dades tècniques: Cost energètic 39.236 MJ; Emissió de CO2 1.948 kg; Codi LER 17 02 03; Massa de l'element 0.335 kg; Volum 0.000558 m3
Residus:
- embalatge: re170203 Plàstic; rendiment 0.07 kg
